# Sistema de regulación de la temperatura "TERMOCONCEPT"

- Propiedad del archivo: CYPE INGENIEROS, S.A.
- Formato: FIEBDC-3/2002
- Divisa: EUR
- Costes indirectos: 3.00 %
- IVA: 21.00 %

**ICE150** Ud Sistema de regulación de la temperatura "TERMOCONCEPT", compuesto de placa electrónica de conexión con termostatos y con cabezales electrotérmicos, termostatos electrónicos, para un voltaje de 24 V, modelo SF-20.T/1-TC y cabezales electrotérmicos.
Suministro e instalación de sistema de regulación de la temperatura "TERMOCONCEPT", compuesto de placa electrónica de conexión con termostatos y con cabezales electrotérmicos, termostatos electrónicos, para un voltaje de 24 V, modelo SF-20.T/1-TC y cabezales electrotérmicos. Totalmente montado, conexionado y probado.
Incluye: Colocación, fijación y conexionado eléctrico y de comunicación con todos los elementos que lo demanden en la instalación.
Criterio de medición de proyecto: Número de unidades previstas, según documentación gráfica de Proyecto.
Criterio de medición de obra: Se medirá el número de unidades realmente ejecutadas según especificaciones de Proyecto.

| Código | Ud | Descripción | Rendimiento | Precio | Importe |
|---|---|---|---|---|---|
| mt38tmc125b | Ud | Placa electrónica de conexión con termostatos y con cabezales electrotérmicos, "TERMOCONCEPT", para un máximo de 16 cabezales a 24 V y 8 termostatos, con dos contactos libres de tensión, conexión para la puesta en marcha de la caldera y conexión para la bomba de circulación. (material) | 1.000 | 92.40 | 92.40 |
| mt38tmc110c | Ud | Termostato electrónico, para un voltaje de 24 V, modelo SF-20.T/1-TC "TERMOCONCEPT". (material) | 2.000 | 24.95 | 49.90 |
| mt38tmc100b | Ud | Cabezal electrotérmico para un voltaje de 24 V, "TERMOCONCEPT". (material) | 4.000 | 31.70 | 126.80 |
| mt38tmc101 | Ud | Válvula para apertura y cierre de circuito, accionable por cabezal electrotérmico, "TERMOCONCEPT". (material) | 4.000 | 5.00 | 20.00 |
| mt35aia010a | m | Tubo curvable de PVC, corrugado, de color negro, de 16 mm de diámetro nominal, para canalización empotrada en obra de fábrica (paredes y techos). Resistencia a la compresión 320 N, resistencia al impacto 1 julio, temperatura de trabajo -5°C hasta 60°C, con grado de protección IP 545 según UNE 20324, no propagador de la llama. Según UNE-EN 61386-1 y UNE-EN 61386-22. (material) | 10.000 | 0.26 | 2.60 |
| mt35cun020a | m | Cable unipolar ES07Z1-K (AS), no propagador de la llama, con conductor multifilar de cobre clase 5 (-K) de 1,5 mm² de sección, con aislamiento de compuesto termoplástico a base de poliolefina libre de halógenos con baja emisión de humos y gases corrosivos (Z1), siendo su tensión asignada de 450/750 V. Según UNE 211025. (material) | 20.000 | 0.41 | 8.20 |
| mo004 | h | Oficial 1ª calefactor. (mano de obra) | 0.750 | 17.82 | 13.37 |
| mo103 | h | Ayudante calefactor. (mano de obra) | 0.750 | 16.10 | 12.08 |
| % | % | Costes directos complementarios | 2 % | 325.35 | 6.51 |
|  |  | Costes directos |  |  | 331.86 |
