# Llave de paso

- Propiedad del archivo: CYPE Ingenieros S.A.
- Formato: FIEBDC-3/2016
- Programa: Generador de precios de la construcción. CYPE Ingenieros, S.A.
- Fecha: 22/10/2024
- Divisa: EUR
- Costes indirectos: 3 %
- IVA: 21 %

## I Instalaciones

### IF Fontanería

#### IFI Instalación interior

**IFI008** Ud Llave de paso.
Llave de corte de esfera de latón y acero inoxidable, con mando de mariposa, de 20 mm de diámetro, "TERMOCONCEPT".
Incluye: Replanteo. Conexión de la válvula a los tubos. Comprobación de su correcto funcionamiento.
Criterio de medición de proyecto: Número de unidades previstas, según documentación gráfica de Proyecto.
Criterio de medición de obra: Se medirá el número de unidades realmente ejecutadas según especificaciones de Proyecto.

| Código | Ud | Descripción | Rendimiento | Precio | Importe |
|---|---|---|---|---|---|
| mt37tmc220a | Ud | Llave de corte de esfera de latón y acero inoxidable, con mando de mariposa, de 20 mm de diámetro, "TERMOCONCEPT", para unión Pressfitting (material) | 1 | 9.76 | 9.760 |
| mt37www010 | Ud | Material auxiliar para instalaciones de fontanería. (material) | 1 | 1.4 | 1.400 |
| mo008 | h | Oficial 1ª fontanero. (mano de obra) | 0.142 | 22.74 | 3.229 |
| mo107 | h | Ayudante fontanero. (mano de obra) | 0.142 | 20.98 | 2.979 |
| % | % | Costes directos complementarios | 2 % | 17.368 | 0.347 |
|  |  | Costes directos |  |  | 17.715 |
