# Separador hidráulico

- Propiedad del archivo: CYPE INGENIEROS, S.A.
- Formato: FIEBDC-3/2002
- Divisa: EUR
- Costes indirectos: 3.00 %
- IVA: 21.00 %

## I Instalaciones

### IC Calefacción, refrigeración, climatización y A.C.S.

#### ICS Sistemas de conducción de agua

**ICS120** Ud Separador hidráulico.
Separador hidráulico de polietileno resistente a la temperatura (PE-RT), de 90 mm de diámetro, serie FUSIOPER, "TERMOCONCEPT", para una temperatura de trabajo de -20°C a +90°C, con purgador automático, grifo de vaciado, termómetro y cuatro derivaciones con racores de conexión con rosca hembra de 1" de diámetro.
Incluye: Replanteo. Colocación. Conexionado y comprobación de su correcto funcionamiento.
Criterio de medición de proyecto: Número de unidades previstas, según documentación gráfica de Proyecto.
Criterio de medición de obra: Se medirá el número de unidades realmente ejecutadas según especificaciones de Proyecto.

| Código | Ud | Descripción | Rendimiento | Precio | Importe |
|---|---|---|---|---|---|
| mt38tmc250a | Ud | Separador hidráulico de polietileno resistente a la temperatura (PE-RT), de 90 mm de diámetro, serie FUSIOPER, "TERMOCONCEPT", para una temperatura de trabajo de -20°C a +90°C, con purgador automático, grifo de vaciado, termómetro y cuatro derivaciones con racores de conexión con rosca hembra de 1" de diámetro. (material) | 1.000 | 134.29 | 134.29 |
| mo011 | h | Oficial 1ª montador. (mano de obra) | 0.216 | 22.74 | 4.91 |
| mo080 | h | Ayudante montador. (mano de obra) | 0.216 | 21.02 | 4.54 |
| % | % | Costes directos complementarios | 2 % | 143.74 | 2.87 |
|  |  | Costes directos |  |  | 146.61 |
