# Llave de paso

- Propiedad del archivo: CYPE INGENIEROS, S.A.
- Formato: FIEBDC-3/2002
- Divisa: EUR
- Costes indirectos: 3.00 %
- IVA: 21.00 %

## I Instalaciones

### IF Fontanería

#### IFI Instalación interior

**IFI008** Ud Llave de paso.
Llave de corte de esfera de latón y acero inoxidable, con mando de mariposa, de 20 mm de diámetro, "TERMOCONCEPT".
Incluye: Replanteo. Conexión de la válvula a los tubos. Comprobación de su correcto funcionamiento.
Criterio de medición de proyecto: Número de unidades previstas, según documentación gráfica de Proyecto.
Criterio de medición de obra: Se medirá el número de unidades realmente ejecutadas según especificaciones de Proyecto.

| Código | Ud | Descripción | Rendimiento | Precio | Importe |
|---|---|---|---|---|---|
| mt37tmc220a | Ud | Llave de corte de esfera de latón y acero inoxidable, con mando de mariposa, de 20 mm de diámetro, "TERMOCONCEPT", para unión Pressfitting (material) | 1.000 | 9.76 | 9.76 |
| mt37www010 | Ud | Material auxiliar para instalaciones de fontanería. (material) | 1.000 | 1.40 | 1.40 |
| mo008 | h | Oficial 1ª fontanero. (mano de obra) | 0.152 | 22.74 | 3.46 |
| mo107 | h | Ayudante fontanero. (mano de obra) | 0.152 | 20.98 | 3.19 |
| % | % | Costes directos complementarios | 2 % | 17.81 | 0.36 |
|  |  | Costes directos |  |  | 18.17 |
